# Leistungsbeschreibung (GAEB 90, DA81)
Währung: EUR

## Leistungsverzeichnis

**Sibe ZBX M-12**
Zentrales Stromversorgungssystem ZBX-M-12
Zentrales Stromversorgungssystem (CPS) ZBX-M-12 für
Sicherheitsbeleuchtungsanlagen gemäß DIN VDE 0100-560,
DIN EN 1838 und DIN EN 50172. Gefertigt gemäß DIN EN
50171. Zur Versorgung von Rettungszeichen- und
Sicherheitssystemleuchten im gemeinsamen Endstromkreis
im Mischbetrieb. Leuchten einzeln oder gruppenweise
schaltbar über ZBX Anlage. Kommunikation mit den
Leuchten erfolgt über die Endstromkreise. Integrierte
automatische Prüfung der Sicherheitsanlage nach DIN
0711-400.  Sämtliche Anschlüsse beschriftet und
vorverdrahtet auf Anschlussleiste inklusive
Aderbeschriftung. Vorbereitet für den Anschluss von 16
Endstromkreisen. Zur Installation im Betriebsraum nach
MLAR 2005. Gehäuseausführung als Kombischrank aus
Stahlblech.

Ausstattung
Prozessoreinheit ZBX MS-L
1 Stück
Die zentrale Steuereinheit der ZBX Anlage verfügt über
die folgende Ausstattung:
- Graphisches LCD-Display 128x64 px.
- 16 Folientaster zur direkten Bedienung, davon jeweils
4 Schnellzugriffstasten (Stromkreise Ein/Aus;
Funktionstest; Batterietest; Reset Tiefentladung) und
programmierbare Funktionstasten
- Integriertes, selbsterklärendes Webinterface
inklusive graphischer Darstellung der Anlage
einschließlich externer Komponenten
- 128 Schaltgruppen in 3 Prioritätsstufen für die
individuelle Steuerung jeder einzelnen Leuchte
- Zwei programmierbare Zeitschaltuhren
- 3 Kommunikationsbusse
- 4 programmierbare Eingänge: u.a. Fernabschaltung,
Netzwächterschleife
- iCCIF (intelligent Critical Circuit Interface) Modul
mit Widerstandserkennung in einer Netzwächterschleife
ohne E30 Verkabelung.
- 4 programmierbare Ausgänge (24 V DC, 0,5 A)
- SD-Kartenslot zum Speichern des Ereignistagebuchs
- Verfügbare Menüsprachen: u.a. Deutsch, Englisch,
Polnisch
- BACnet Anbindung vorbereitet
- Schnelle Statusanzeige über 4 LED Indikatoren und
Buzzer

Lademodul L-980
1 Stück
- Lademodul für Batterieladung nach DIN EN 50171
- Kontrollmodul für BST-980 Ladebooster
- Tiefentladeschutzvorrichtung
- Messung der Batteriemitte
- Ladelüftersteuerung
- 3 Messeingänge: Batteriespannung, Batteriestrom,
Batterietemperatur
- Schnelle Statusanzeige über 4 LED Indikatoren
- 4 Potentialfreie Relaisausgänge, programmierbar
- Bis zu 265 V DC Schnellladespannung

Ladebooster BST-980
0 Stück
- Ladebooster für das Lademodul L-980
- Steigerung des maximalen Ladestroms um je 4,5 A (±5%)
- Steuerung durch Lademodul L-980

Stromkreismodul ML-S 4x3A
3 Stück
- 4 Endstromkreise mit MiX-Technik dauerhaft mit
maximal 3 A belastbar
- Max. 250 A/ms Einschaltstrom
- Freie Programmierung der Betriebsart für jeden
Endstromkreis
- Umschaltzeit ca. 200 ms
- Separate Sicherungen für AC und DC Betrieb
- Status und Fehler Indikator LED für jeden
Endstromkreis
- Gemeinsamer Betrieb von bis zu 20 Leuchten als Dauer-
oder Bereitschaftslicht pro Endstromkreis
- Schalten von Leuchten stromkreisunabhängig
konfigurierbar (Voraussetzung: ADS-Leuchtenbaustein)
- Serienmäßige Einzelleuchtenüberwachung über die
Versorgungsleitung (Voraussetzung: ADS oder ADL
Leuchtenbaustein)
- Stromkreisüberwachung programmierbar

Stromkreismodul ML-S 2x4A
0 Stück
- 2 Endstromkreise mit MiX-Technik dauerhaft mit
maximal 4 A belastbar
- Max. 250 A/ms Einschaltstrom
- Freie Programmierung der Betriebsart für jeden
Endstromkreis
Umschaltzeit ca. 200 ms
- Separate Sicherungen für AC und DC Betrieb
- Status und Fehler Indikator LED für jeden
Endstromkreis
- Gemeinsamer Betrieb von bis zu 20 Leuchten als Dauer-
oder Bereitschaftslicht pro Endstromkreis
- Schalten von Leuchten stromkreisunabhängig
konfigurierbar (Voraussetzung: ADS-Leuchtenbaustein)
- Serienmäßige Einzelleuchtenüberwachung über die
Versorgungsleitung (Voraussetzung: ADS oder ADL
Leuchtenbaustein)
- Stromkreisüberwachung programmierbar

Stromkreismodul ML-S 1x6A
0 Stück
- 1 Endstromkreis mit MiX-Technik dauerhaft mit maximal
6 A belastbar
- Max. 250 A/ms Einschaltstrom
- Freie Programmierung der Betriebsart des
Endstromkreises
- Umschaltzeit ca. 200 ms
- Separate Sicherungen für AC und DC Betrieb
- Status und Fehler Indikator LED für den Endstromkreis
- Gemeinsamer Betrieb von bis zu 20 Leuchten als Dauer-
oder Bereitschaftslicht
- Schalten von Leuchten stromkreisunabhängig
konfigurierbar (Voraussetzung: ADS-Leuchtenbaustein)
- Serienmäßige Einzelleuchtenüberwachung über die
Versorgungsleitung (Voraussetzung: ADS oder ADL
Leuchtenbaustein)
- Stromkreisüberwachung programmierbar

Eingangsmodul LS-24
0 Stück
- 8 programmierbare, potentialfrei anzuschließende
Eingänge
- Programmierung von Schaltgruppen für Leuchten
- iCCIF Modul zur Ruhestromkreisüberwachung
konfigurierbar, Überwachung von Netzwächtern
- Operationszustande je Eingang programmierbar (NC, NO,
RSER, RPAR)
- Programmierbare Rückschaltzeitverzögerung

Eingangsmodul LS-230
1 Stück
- 8 programmierbare, potentialfreie Eingänge mit 230 V
AC belastbar
- Abfrage von Lichtschaltern
- Programmierung von Schaltgruppen für Leuchten
- Operationszustand je Eingang programmierbar (NC, NO)
- Programmierbare Rückschaltzeitverzögerung

Batterieanlage
1 St.
Batterieanlage 216 V DC DIN VDE 0510,
DIN VDE 0108-100 und Eurobat,
Alterungsreserve nach EN 50171 ist enthalten

Technische Daten
Eingangsspannung:  230 V AC ±10%, 50/60 Hz
  Max. 16 mm²
Schutzklasse:  I
Schutzart:  IP21
Max. Leistung:  1814W / 1h
  793W / 3h
  340W / 8h
Ladeleistung:  980 W
Max. Batteriekapazität:  18 Ah
Max. Netzsicherung:  24 A
Max. Batteriesicherung:  50 A
Netzwerk:  1x RJ45
16 Endstromkreise:  230 V 50 Hz / 216 V DC
  Max. 3 A Dauerlast
  Max. 4 mm²
  Max. 300 m Leitungslänge
8 Schalteingänge:  Potentialfrei 230 V AC
4 Schalteingänge:  Potentialbehaftet 24 V DC
7 Relaisausgänge:  Potentialfrei, frei
  programmierbar
Kabeleinführungen:  Oben, Schiebeelement mit
  Schaumdichtung
Abmessungen (HxBxT):  1200 x 600 x 350 mm
Betriebstemperatur:  0°C - 25°C
Gehäusetyp:  Kombischrank
Gehäusefarbe:  RAL7035 (lichtgrau)
Gewicht:  200 kg

Inbetriebnahme max. 4h:
Im Preis ist die Inbetriebnahme und Einweisung
innerhalb Deutschland (ohne Inseln) enthalten.

Fabrikat: FiSCHER Akkumulatotentechnik GmbH
Typ: ZBX-M-12
Menge: 1,000 St

USt %: 19,00
