# FiSCHER Akkumulatorentechnik GmbH
Leistungsbeschreibung (GAEB 90, DA81)
Währung: EUR

## Sicherheitsbeleuchtung
Datum: 10.06.26

### 1 Notleuchten

#### 1.1 Zentralbatterieleuchte

**1.1.10 Sicherheitsleuchte 10000577190261**
Sicherheitsleuchte für Notbeleuchtung nach DIN EN 1838
mit spezieller Optik für die Beleuchtung von Flächen
(Anti-Panik) oder Rettungswegen zur Notversorgung über
zentrales Stromversorgungssystem mit
Leistungsbegrenzung. Leuchte zum Deckeneinbau.
Sichtbarer Gehäuseteil aus Kunststoff.

Ausstattung:
Die Notleuchte ist mit einem Adressierungs-,
Überwachungs- und Schaltmodul für INSiLIA2 Systeme
ausgestattet. Das Modul ist selbstadressierend und
verfügt über eine eindeutige Adresse. Die integrierte
Leistungsüberwachung der LED und Elektronik ermöglicht
detaillierte Funktionstests. Die Leuchte ist schalt-
und dimmbar über das INSiLIA2 LPS System. Die
Versorgung erfolgt über 48 V DC und verfügt über einen
gegen Verpolung geschützten Anschluss.

Technische Daten:
Bemessungslichtstrom der Leuchte: 168 lm
Lichtstärke: 97 cd
CRI: 66,6
Lichtlenkung: Flächenausleuchtung
Leistung LED: 1 W
LED-Betriebsstunden: 50000, h
Dimmbar: Nein
Nennspannung DC: 48 V DC
Betriebsmodus Dauerschaltung: Nein
Schutzart: IP20
Schutzklasse: III
IK-Klasse: IK08
Gehäusefarbe: Schwarz
Gehäusematerial: Kunststoff
Montageart: Deckeneinbau
Länge: 100 mm
Breite: 100 mm
Höhe: 37 mm
Länge Lochausschnitt: 83 mm
Breite Lochausschnitt: 83 mm
Tiefe Lochausschnitt: 150 mm
Umgebungstemperatur: -5 - 35 °C

Fabrikat: FiSCHER Akkumulatorentechnik GmbH
Typ: 10000577190261
Menge: 0,000 St
