# FiSCHER Akkumulatorentechnik GmbH
Leistungsbeschreibung (GAEB 90, DA81)
Währung: EUR

## Sicherheitsbeleuchtung
Datum: 10.06.26

### 1 Notleuchten

#### 1.1 Einzelbatterieleuchte

**1.1.10 Rettungszeichenleuchte A50-U383AT2**
Selbstversorgte Rettungszeichenleuchte mit
universeller Piktogrammscheibe für Notbeleuchtung nach
DIN EN 1838. Gefertigt gem. DIN EN 60598-1 und DIN EN
60598-2-22. Leuchte zur Wand oder Deckenmontage.
Betriebsbemessungsdauer über Schalter auswählbar (3h /
8h). Sichtbarer Gehäuseteil aus silber eloxierten
Aluminium.

Ausstattung:
Die Notleuchte ist mit einem Überwachungsmodul für
automatische Funktions- und Betriebsdauertests
ausgestattet, um einen Betrieb nach EN 50172 und IEC
62034 zu gewährleisten. Die Statusanzeige
(Betriebsbereit, Ladebetrieb, Batteriebetrieb,
Akkufehler, LED/Elektronikfehler) erfolgt über eine
zweifarbige Status LED. Kritische Fehler können über
ein optionales, akustisches Signal gemeldet werden.
Der integrierte Akkumulator enthält eine elektronische
Ladeüberwachung und einen Tiefentladeschutz.

Technische Daten:
Leistung LED: 3 W
LED-Betriebsstunden: 50000, h
Leistung LED Allgemeinbeleuchtung: 4 W
Leuchtdichte des Piktogramms: > 500 cd
Piktogrammtyp: Steckfolie
Erkennungsweite: 50 m
Dimmbar: Nein
Nennspannung AC: 230 V AC 50/60 Hz
Bemessungsbetriebsdauer: 1/3 h
Betriebsmodus Dauerschaltung: Ja
Schutzart: IP20
Schutzklasse: I
Gehäusefarbe: Silber
Gehäusematerial: Aluminium
Montageart: Wandanbau/Deckenanbau
Länge: 500 mm
Breite: 50 mm
Höhe: 317 mm
Umgebungstemperatur: 0 - 40 °C

Fabrikat: FiSCHER Akkumulatorentechnik GmbH
Typ: A50-U383AT2
Menge: 0,000 St
