# FiSCHER Akkumulatorentechnik GmbH
Leistungsbeschreibung (GAEB 90, DA81)
Währung: EUR

## Sicherheitsbeleuchtung
Datum: 15.07.25

### 1 Notleuchten

#### 1.1 Einzelbatterieleuchte

**1.1.10 Rettungszeichenleuchte A50-U383M**
Selbstversorgte Rettungszeichenleuchte mit
universeller Piktogrammscheibe für Notbeleuchtung nach
DIN EN 1838. Gefertigt gem. DIN EN 60598-1 und DIN EN
60598-2-22. Leuchte zur Wand oder Deckenmontage.
Betriebsbemessungsdauer über Schalter auswählbar (3h /
8h). Sichtbarer Gehäuseteil aus silber eloxierten
Aluminium.

Ausstattung:
Die Notleuchte ist mit einem Überwachungsmodul für
automatische Funktions- und Betriebsdauertests
ausgestattet um einen Betrieb nach EN 50172 und IEC
62034 zu gewährleisten. Die integrierte Statusanzeige
(Betriebsbereit, Ladebetrieb, Batteriebetrieb,
Akkufehler, LED/Elektronikfehler) erfolgt über eine
zweifarbige Status LED. Der integrierte Akkumulator
enthält eine elektronische Ladeüberwachung und einen
Tiefentladeschutz. Das Modul ist mit einem Steckplatz
für FiSCHER easy Addons ausgerüstet und somit
kompatibel zu den easy ECC3 und easy NB Systemen.
Durch die easy Addons wird das automatische Prüfsystem
ATS-S zum ATS-PER (Nach IEC 62034).

Technische Daten:
Leistung LED: 3 W
LED-Betriebsstunden: 50000, h
Leuchtdichte des Piktogramms: > 500 cd
Piktogrammtyp: Steckfolie
Erkennungsweite: 50 m
Dimmbar: Nein
Nennspannung AC: 230 V AC 50/60 Hz
Bemessungsbetriebsdauer: 3 h
Betriebsmodus Dauerschaltung: Ja
Schutzart: IP20
Schutzklasse: I
Gehäusefarbe: Silber
Gehäusematerial: Aluminium
Montageart: Wandanbau/Deckenanbau
Länge: 500 mm
Breite: 50 mm
Höhe: 317 mm
Umgebungstemperatur: 0 - 40 °C

Fabrikat: FiSCHER Akkumulatorentechnik GmbH
Typ: A50-U383M
Menge: 0,000 St
