# FiSCHER Akkumulatorentechnik GmbH
Leistungsbeschreibung (GAEB 90, DA81)
Währung: EUR

## Sicherheitsbeleuchtung
Datum: 15.07.25

### 1 Notleuchten

#### 1.1 Zentralbatterieleuchte

**1.1.10 Rettungszeichenleuchte A50-UE83I2**
Rettungszeichenleuchte mit universeller
Piktogrammscheibe für Notbeleuchtung nach DIN EN 1838
zur Notversorgung über zentrales
Stromversorgungssystem mit Leistungsbegrenzung.
Gefertigt gem. DIN EN 60598-1 und DIN EN 60598-2-22.
Leuchte zur Wand oder Deckenmontage. Sichtbarer
Gehäuseteil aus silber eloxierten Aluminium.

Ausstattung:
Die Notleuchte ist mit einem Adressierungs-,
Überwachungs- und Schaltmodul für INSiLIA2 Systeme
ausgestattet. Das Modul ist selbstadressierend und
verfügt über eine eindeutige Adresse. Die integrierte
Leistungsüberwachung der LED und Elektronik ermöglicht
detaillierte Funktionstests. Die Leuchte ist schalt-
und dimmbar über das INSiLIA2 LPS System. Die
Versorgung erfolgt über 48 V DC und verfügt über einen
gegen Verpolung geschützten Anschluss.

Technische Daten:
Leistung LED: 3 W
LED-Betriebsstunden: 50000, h
Leuchtdichte des Piktogramms: > 500 cd
Piktogrammtyp: Steckfolie
Erkennungsweite: 50 m
Dimmbar: Ja
Nennspannung DC: 48 V DC
Betriebsmodus Dauerschaltung: Ja
Schutzart: IP20
Schutzklasse: III
Gehäusefarbe: Silber
Gehäusematerial: Aluminium
Montageart: Wandanbau/Deckenanbau
Länge: 500 mm
Breite: 50 mm
Höhe: 317 mm
Umgebungstemperatur: 0 - 40 °C

Fabrikat: FiSCHER Akkumulatorentechnik GmbH
Typ: A50-UE83I2
Menge: 0,000 St
