# FiSCHER Akkumulatorentechnik GmbH
Leistungsbeschreibung (GAEB 90, DA81)
Währung: EUR

## Sicherheitsbeleuchtung
Datum: 15.07.25

### 1 Notleuchten

#### 1.1 Zentralbatterieleuchte

**1.1.10 Rettungszeichenleuchte A50-UE83R**
Scheibenleuchte für die Rettungswegkennzeichnung mit
universellem Piktogramm-Set. Das Gehäuse eignet sich
zur Wand- oder Deckenmontage und ist aus exloxiertem
Aluminium gefertigt. Die Notleuchte mit
LED-Leuchtmittel eignet sich für den Anschluss an ein
zentrales Stromversorgungssystem.

Ausstattung:
Die Notleuchte ist mit einem Adressierungs-,
Überwachungs- und Schaltmodul ADR ausgestattet. Das
Modul ist selbstadressierend über eine eindeutige
Adresse. Der ADR ist für die Einzelleuchtenüberwachung
und dem gemeinsamen Betrieb von Leuchten in Dauer- und
Bereitschaftsschaltung in einem Endstromkreis an der
ZB2 Anlage entwickelt.

Technische Daten:
Leistung LED: 3 W
LED-Betriebsstunden: 50000, h
Leuchtdichte des Piktogramms: > 500 cd
Piktogrammtyp: Steckfolie
Erkennungsweite: 50 m
Dimmbar: Nein
Nennspannung AC: 230 V AC 50/60 Hz
Nennspannung DC: 216 V DC
Betriebsmodus Dauerschaltung: Ja
Schutzart: IP20
Schutzklasse: I
Gehäusefarbe: Silber
Gehäusematerial: Aluminium
Montageart: Wandanbau/Deckenanbau
Länge: 500 mm
Breite: 50 mm
Höhe: 317 mm
Umgebungstemperatur: 0 - 40 °C

Fabrikat: FiSCHER Akkumulatorentechnik GmbH
Typ: A50-UE83R
Menge: 0,000 St
