# FiSCHER Akkumulatorentechnik GmbH
Leistungsbeschreibung (GAEB 90, DA81)
Währung: EUR

## Sicherheitsbeleuchtung
Datum: 12.09.24

### 1 Notleuchten

#### 1.1 Zentralbatterieleuchte

**1.1.10 Sicherheitsleuchte AXEE65.V2**
Sicherheitsleuchte für die Rettungswegbeleuchtung mit
spezieller Optik für die Ausleuchtung von Fluchtwegen.
Das Gehäuse eignet sich zum Deckeneinbau, der
sichtbare Teil ist aus Kunststoff gefertigt. Die
Notleuchte mit LED-Leuchtmittel eignet sich für den
Anschluss an ein zentrales Stromversorgungssystem.

Ausstattung:
Die Notleuchte ist mit einer Elektronik für den
Betrieb an Zentralbatterieanlagen nach DIN EN 50172
ausgestattet. Die Leuchte eignet sich für die
Stromkreisüberwachung.

Technische Daten:
Bemessungslichtstrom der Leuchte: 607 lm
Lichtstärke: 607 cd
CRI: 68,2
Lichtlenkung: Rettungswegausleuchtung
Leistung LED: 6 W
LED-Betriebsstunden: 50000, h
Lumen pro Watt: 67 lm/W
Dimmbar: Nein
Nennspannung AC: 230 V AC 50/60 Hz
Nennspannung DC: 216 V DC
Betriebsmodus Dauerschaltung: Nein
Schutzart: IP20
Schutzklasse: II
IK-Klasse: IK08
Gehäusefarbe: Weiß
Gehäusematerial: Kunststoff
Montageart: Deckeneinbau
Länge: 100 mm
Breite: 100 mm
Höhe: 37 mm
Länge Lochausschnitt: 83 mm
Breite Lochausschnitt: 83 mm
Tiefe Lochausschnitt: 150 mm
Umgebungstemperatur: 0 - 40 °C

Fabrikat: FiSCHER Akkumulatorentechnik GmbH
Typ: AXEE65.V2
Menge: 0,000 St
