# FiSCHER Akkumulatorentechnik GmbH
Leistungsbeschreibung (GAEB 90, DA81)
Währung: EUR

## Sicherheitsbeleuchtung
Datum: 10.06.26

### 1 Notleuchten

#### 1.1 Zentralbatterieleuchte

**1.1.10 Sicherheitsleuchte BQEE19I2-B**
Sicherheitsleuchte für die Rettungswegbeleuchtung mit
universeller Optik für die Ausleuchtung von Flächen
oder Fluchtwegen. Das Gehäuse eignet sich zum
Deckeneinbau, der sichtbare Teil ist aus gepulvertem
Stahlblech gefertigt. Die Notleuchte mit
LED-Leuchtmittel eignet sich für den Anschluss an ein
zentrales Stromversorgungssystem mit
Leistungsbegrenzung.

Ausstattung:
Die Notleuchte ist mit einem Adressierungs-,
Überwachungs- und Schaltmodul für INSiLIA2 Systeme
ausgestattet. Das Modul ist selbstadressierend und
verfügt über eine eindeutige Adresse. Die integrierte
Leistungsüberwachung der LED und Elektronik ermöglicht
detaillierte Funktionstests. Die Leuchte ist schalt-
und dimmbar über das INSiLIA2 LPS System. Die
Versorgung erfolgt über 48 V DC und verfügt über einen
gegen Verpolung geschützten Anschluss.

Technische Daten:
Bemessungslichtstrom der Leuchte: 127 lm
Lichtstärke: 77 cd
CRI: 68,3
Lichtlenkung: Flächenausleuchtung
Leistung LED: 1 W
LED-Betriebsstunden: 50000, h
Dimmbar: Ja
Nennspannung DC: 48 V DC
Betriebsmodus Dauerschaltung: Nein
Schutzart: IP42/20
Schutzklasse: III
IK-Klasse: IK08
Gehäusefarbe: Schwarz
Gehäusematerial: Stahlblech
Montageart: Deckeneinbau
Länge: 78 mm
Breite: 78 mm
Höhe: 7 mm
Einbautiefe: 30 mm
Länge Lochausschnitt: 68 mm
Breite Lochausschnitt: 68 mm
Tiefe Lochausschnitt: 200 mm
Umgebungstemperatur: -5 - 35 °C

Fabrikat: FiSCHER Akkumulatorentechnik GmbH
Typ: BQEE19I2-B
Menge: 0,000 St
