# FiSCHER Akkumulatorentechnik GmbH
Leistungsbeschreibung (GAEB 90, DA81)
Währung: EUR

## Sicherheitsbeleuchtung
Datum: 17.12.23

### 1 Notleuchten

#### 1.1 Zentralbatterieleuchte

**1.1.10 Sicherheitsleuchte BRDE19.V2**
Sicherheitsleuchte für die Rettungswegbeleuchtung mit
universeller Optik für die Ausleuchtung von Flächen
oder Fluchtwegen. Das Gehäuse eignet sich zur
Deckenanbaumontage und ist aus gepulvertem Stahlblech
gefertigt. Die Notleuchte mit LED-Leuchtmittel eignet
sich für den Anschluss an ein zentrales
Stromversorgungssystem.

Ausstattung:
Die Notleuchte ist mit einer Elektronik für den
Betrieb an Zentralbatterieanlagen nach DIN EN 50172
ausgestattet. Die Leuchte eignet sich für die
Stromkreisüberwachung.

Technische Daten:
Bemessungslichtstrom der Leuchte: 127 lm
Lichtstärke: 77 cd
CRI: 68,3
Lichtlenkung: Flächenausleuchtung
Leistung LED: 1 W
LED-Betriebsstunden: 50000, h
Lumen pro Watt: 78 lm/W
Dimmbar: Nein
Nennspannung AC: 230 V AC 50/60 Hz
Nennspannung DC: 216 V DC
Betriebsmodus Dauerschaltung: Nein
Schutzart: IP42
Schutzklasse: I
Gehäusefarbe: Weiß
Gehäusematerial: Stahlblech
Montageart: Deckenanbau
Länge: 165 mm
Breite: 165 mm
Höhe: 42 mm
Umgebungstemperatur: 0 - 40 °C

Fabrikat: FiSCHER Akkumulatorentechnik GmbH
Typ: BRDE19.V2
Menge: 0,000 St
