# FiSCHER Akkumulatorentechnik GmbH
Leistungsbeschreibung (GAEB 90, DA81)
Währung: EUR

## Sicherheitsbeleuchtung
Datum: 17.12.23

### 1 Notleuchten

#### 1.1 Zentralbatterieleuchte

**1.1.10 Rettungszeichenleuchte DYWE83DZ-8K**
Notleuchte für die Rettungswegkennzeichnung mit
dynamischem LED-Panel zur Piktogramm-Darstellung. Das
LED-Panel bestehend aus 8000 einzelnen LED Elementen.
Das Gehäuse eignet sich zur Wandmontage und ist
ausgepulvertem Stahlblech gefertigt. Die Notleuchte
eignet sich für den Anschluss an ein zentrales
Stromversorgungssystem.

Ausstattung:
Die Notleuchte ist mit einem Adressierungs-,
Überwachungs- und Schaltmodul DSS ausgestattet. Das
Modul ist selbstadressierend über eine eindeutige
Adresse. Der DSS ist für die Einzelleuchtenüberwachung
und dem Betrieb von dynamischen Fluchtwegleuchten in
einem Endstromkreis an der ZB2 Anlage vorgesehen. Die
integrierte Leistungsüberwachung liefert detaillierte
Messwerte der LED und Elektronik. Das Modul
unterstützt dynamische Fluchtwegleuchten mit bis zu 13
unterschiedlichen Piktogrammen in jeweils zwei
Helligkeitsstufen. Die Anzeige lässt eine Abfolge der
Piktogramme zu, so dass eine Animation entsteht. Mit
mehreren Schalteingängen sind verschiedene Animationen
umsetzbar.

Technische Daten:
Leistung LED: 5 W
Leuchtdichte des Piktogramms: > 500 cd
Piktogrammtyp: LED Panel
Erkennungsweite: 30 m
Dimmbar: Ja
Nennspannung AC: 230 V AC 50/60 Hz
Nennspannung DC: 216 V DC
Betriebsmodus Dauerschaltung: Ja
Schutzart: IP65
Schutzklasse: I
IK-Klasse: IK10
Gehäusefarbe: Weiß
Gehäusematerial: Stahlblech
Montageart: Wandanbau
Länge: 364 mm
Breite: 204 mm
Höhe: 53 mm
Umgebungstemperatur: 0 - 50 °C

Fabrikat: FiSCHER Akkumulatorentechnik GmbH
Typ: DYWE83DZ-8K
Menge: 0,000 St
