# FiSCHER Akkumulatorentechnik GmbH
Leistungsbeschreibung (GAEB 90, DA81)
Währung: EUR

## Sicherheitsbeleuchtung
Datum: 10.06.26

### 1 Notleuchten

#### 1.1 Einzelbatterieleuchte

**1.1.10 Handscheinwerfer JOBLED2.V3**
Wiederaufladbarer LED-Handscheinwerfer mit
Notlichtfunktion. Der Leuchtenkopf ist 90° nach hinten
und 30° nach vorne schwenkbar. Es ist eine eingebaute
Blinkfunktion sowie eine LED Lade- und
Kapazitätsanzeige vorhanden. Der Lieferumgfang
inkludiert eine Wandhalterung mit Ladefunktion sowie
ein 230 V Netzteil. Eine Streulichtscheibe sowie eine
organge Blende komplettieren den Funktionsumfang.

Ausstattung:
Die Notleuchte ist mit einem Überwachungsmodul für die
manuelle Funktionsprüfung ausgestattet. Die
integrierte Statusanzeige (Betriebsbereit,
Ladebetrieb, Batteriebetrieb, Akkufehler,
LED/Elektronikfehler) erfolgt über eine zweifarbige
Status LED. Der integrierte Akkumulator enthält eine
elektronische Ladeüberwachung und einen
Tiefentladeschutz.

Technische Daten:
Bemessungslichtstrom der Leuchte: 120 lm
Leistung LED: 3 W
Nennspannung AC: 230 V AC 50/60 Hz
Bemessungsbetriebsdauer: 3 h
Schutzart: IP43
Schutzklasse: II
Gehäusefarbe: Schwarz
Gehäusematerial: Kunststoff
Umgebungstemperatur: 0 - 40 °C

Fabrikat: FiSCHER Akkumulatorentechnik GmbH
Typ: JOBLED2.V3
Menge: 0,000 St
