# FiSCHER Akkumulatorentechnik GmbH
Leistungsbeschreibung (GAEB 90, DA81)
Währung: EUR

## Sicherheitsbeleuchtung
Datum: 10.06.26

### 1 Notleuchten

#### 1.1 Zentralbatterieleuchte

**1.1.10 Sicherheitsleuchte SLM-DE1UZ-B**
Sicherheitsleuchte für die Rettungswegbeleuchtung mit
Optiken für die Ausleuchtung von Fluchtwegen oder
Flächen. Das Gehäuse eignet sich zur
Deckenanbaumontage und ist aus Kunststoff gefertigt.
Die Notleuchte mit LED-Leuchtmittel eignet sich für
den Anschluss an ein zentrales Stromversorgungssystem.

Ausstattung:
Die Notleuchte ist mit einem Adressierungs-,
Überwachungs- und Schaltmodul ADZ ausgestattet. Das
Modul ist selbstadressierend über eine eindeutige
Adresse. Der ADZ ist für die Einzelleuchtenüberwachung
und dem gemeinsamen Betrieb von Leuchten in Dauer- und
Bereitschaftsschaltung in einem Endstromkreis an der
ZB2 Anlage entwickelt. Die integrierte
Leistungsüberwachung liefert detaillierte Messwerte
der LED und Elektronik. Das Modul ist schalt- und
dimmbar über die ZB2 Zentralbatterieanlage.

Technische Daten:
Bemessungslichtstrom der Leuchte: 251 lm
CRI: 70,0
Lichtlenkung:
Flächenausleuchtung/Rettungswegausleuchtung
Leistung LED: 1 W
LED-Betriebsstunden: 50000, h
Dimmbar: Ja
Nennspannung AC: 230 V AC 50/60 Hz
Nennspannung DC: 216 V DC
Betriebsmodus Dauerschaltung: Nein
Schutzart: IP54
Schutzklasse: II
Gehäusefarbe: Schwarz
Gehäusematerial: Kunststoff
Montageart: Deckenanbau
Länge: 153 mm
Breite: 153 mm
Höhe: 43 mm
Umgebungstemperatur: 0 - 40 °C

Fabrikat: FiSCHER Akkumulatorentechnik GmbH
Typ: SLM-DE1UZ-B
Menge: 0,000 St
