# FiSCHER Akkumulatorentechnik GmbH
Leistungsbeschreibung (GAEB 90, DA81)
Währung: EUR

## Sicherheitsbeleuchtung
Datum: 10.06.26

### 1 Notleuchten

#### 1.1 Einzelbatterieleuchte

**1.1.10 Sicherheitsleuchte SLM-E31UECC2-B**
Sicherheitsleuchte für die Rettungswegbeleuchtung mit
Optiken für die Ausleuchtung von Fluchtwegen oder
Flächen. Das Gehäuse eignet sich zur
Deckeneinbaumontage und ist aus Kunststoff gefertigt.
Die selbstversorgte Notleuchte besitzt ein
LED-Leuchtmittel.

Ausstattung:
Die Notleuchte ist mit einem Adressierungs-,
Überwachungs- und Schaltmodul für ECC2-Systeme
ausgestattet. Das Modul ist selbstadressierend über
eine eindeutige Adresse. Die vorgeschriebenen
Funktions- und Betriebsdauertest sind über die
ECC2-Anlage minutengenau steuerbar. Schaltbefehle
sowie Helligkeitsregelungen können über das ECC2
Überwachungssystem umgesetzt werden. Die
Zustandsanzeige erfolgt über eine integrierte
Status-LED und die ECC2-Anlage. Der integrierte
Akkumulator enthält eine elektronische Ladeüberwachung
und einen Tiefentladeschutz.

Technische Daten:
Bemessungslichtstrom der Leuchte: 251 lm
CRI: 70,0
Lichtlenkung:
Flächenausleuchtung/Rettungswegausleuchtung
Leistung LED: 1 W
LED-Betriebsstunden: 50000, h
Dimmbar: Nein
Nennspannung AC: 230 V AC 50/60 Hz
Bemessungsbetriebsdauer: 3 h
Betriebsmodus Dauerschaltung: Nein
Schutzart: IP20
Schutzklasse: II
Gehäusefarbe: Schwarz
Gehäusematerial: Kunststoff
Montageart: Deckeneinbau
Länge: 90 mm
Breite: 90 mm
Höhe: 29 mm
Höhe Einbaumaße: 30 mm
Einbautiefe: 150 mm
Länge Lochausschnitt: 80 mm
Breite Lochausschnitt: 80 mm
Umgebungstemperatur: 0 - 40 °C

Fabrikat: FiSCHER Akkumulatorentechnik GmbH
Typ: SLM-E31UECC2-B
Menge: 0,000 St
