# FiSCHER Akkumulatorentechnik GmbH
Leistungsbeschreibung (GAEB 90, DA81)
Währung: EUR

## Sicherheitsbeleuchtung
Datum: 15.07.25

### 1 Notleuchten

#### 1.1 Zentralbatterieleuchte

**1.1.10 Rettungszeichenleuchte SRE-EE83.19**
Rahmenleuchte für die Rettungswegkennzeichnung mit
universellem Piktogramm-Set. Das Gehäuse eignet sich
zur Wandeinbau und ist aus Kunststoff gefertigt. Die
Leuchte benötigt die Installationsdose EL.SRE-HW. Für
Betoneinbauten wird zusätzlich noch der Artikel
EL.SRE-BED benötigt. Die Notleuchte mit
LED-Leuchtmittel eignet sich für den Anschluss an ein
zentrales Stromversorgungssystem mit
Leistungsbegrenzung. Zusätzlicher Lichtaustritt mit
Lichtlenkung für die Ausleuchtung von Rettungswegen,
Flächen oder zur Beleuchtung von hervorzuhebenden
Stellen nach EN 1838.

Ausstattung:
Die Notleuchte ist mit einer Elektronik für den
Betrieb an Zentralbatterieanlagen nach DIN EN 50172
ausgestattet. Die Leuchte eignet sich für die
Stromkreisüberwachung.

Technische Daten:
Leistung LED: 3 W
LED-Betriebsstunden: 50000, h
Leuchtdichte des Piktogramms: > 500 cd
Piktogrammtyp: Steckfolie
Erkennungsweite: 27 m
Dimmbar: Nein
Nennspannung AC: 230 V AC 50/60 Hz
Nennspannung DC: 216 V DC
Betriebsmodus Dauerschaltung: Ja
Schutzart: IP40
Schutzklasse: II
Gehäusefarbe: Weiß
Gehäusematerial: Kunststoff
Montageart: Wandeinbau
Länge: 283 mm
Breite: 82 mm
Höhe: 184 mm
Umgebungstemperatur: 0 - 40 °C

Fabrikat: FiSCHER Akkumulatorentechnik GmbH
Typ: SRE-EE83.19
Menge: 0,000 St
