# FiSCHER Akkumulatorentechnik GmbH
Leistungsbeschreibung (GAEB 90, DA81)
Währung: EUR

## Sicherheitsbeleuchtung
Datum: 15.07.25

### 1 Notleuchten

#### 1.1 Zentralbatterieleuchte

**1.1.10 Rettungszeichenleuchte SRE-EE83R.19**
Rahmenleuchte für die Rettungswegkennzeichnung mit
universellem Piktogramm-Set. Das Gehäuse eignet sich
zur Wandeinbau und ist aus Kunststoff gefertigt. Die
Leuchte benötigt die Installationsdose EL.SRE-HW. Für
Betoneinbauten wird zusätzlich noch der Artikel
EL.SRE-BED benötigt. Die Notleuchte mit
LED-Leuchtmittel eignet sich für den Anschluss an ein
zentrales Stromversorgungssystem. Zusätzlicher
Lichtaustritt mit Lichtlenkung für die Ausleuchtung
von Rettungswegen, Flächen oder zur Beleuchtung von
hervorzuhebenden Stellen nach EN 1838.

Ausstattung:
Die Notleuchte ist mit einem Adressierungs-,
Überwachungs- und Schaltmodul ADZ ausgestattet. Das
Modul ist selbstadressierend über eine eindeutige
Adresse. Der ADZ ist für die Einzelleuchtenüberwachung
und dem gemeinsamen Betrieb von Leuchten in Dauer- und
Bereitschaftsschaltung in einem Endstromkreis an der
ZB2 Anlage entwickelt. Die integrierte
Leistungsüberwachung liefert detaillierte Messwerte
der LED und Elektronik. Das Modul ist schalt- und
dimmbar über die ZB2 Zentralbatterieanlage.

Technische Daten:
Leistung LED: 3 W
LED-Betriebsstunden: 50000, h
Leuchtdichte des Piktogramms: > 500 cd
Piktogrammtyp: Steckfolie
Erkennungsweite: 27 m
Dimmbar: Nein
Nennspannung AC: 230 V AC 50/60 Hz
Nennspannung DC: 216 V DC
Betriebsmodus Dauerschaltung: Ja
Schutzart: IP40
Schutzklasse: II
Gehäusefarbe: Weiß
Gehäusematerial: Kunststoff
Montageart: Wandeinbau
Länge: 283 mm
Breite: 82 mm
Höhe: 184 mm
Umgebungstemperatur: 0 - 40 °C

Fabrikat: FiSCHER Akkumulatorentechnik GmbH
Typ: SRE-EE83R.19
Menge: 0,000 St
