# FiSCHER Akkumulatorentechnik GmbH
Leistungsbeschreibung (GAEB 90, DA81)
Währung: EUR

## Sicherheitsbeleuchtung
Datum: 17.12.23

### 1 Notleuchten

#### 1.1 Einzelbatterieleuchte

**1.1.10 Rettungszeichenleuchte AKU383ECC2**
Haubenleuchte für die Rettungswegkennzeichnung mit
universellem Piktogramm-Set. Das Gehäuse eignet sich
zur Wand- oder Deckenmontage und ist aus eloxierten
Aluminium gefertigt. Die selbstversorgte Notleuchte
besitzt ein LED-Leuchtmittel.

Ausstattung:
Die Notleuchte ist mit einem Adressierungs-,
Überwachungs- und Schaltmodul für ECC2-Systeme
ausgestattet. Das Modul ist selbstadressierend über
eine eindeutige Adresse. Die vorgeschriebenen
Funktions- und Betriebsdauertest sind über die
ECC2-Anlage minutengenau steuerbar. Schaltbefehle
sowie Helligkeitsregelungen können über das ECC2
Überwachungssystem umgesetzt werden. Die
Zustandsanzeige erfolgt über eine integrierte
Status-LED und die ECC2-Anlage. Der integrierte
Akkumulator enthält eine elektronische Ladeüberwachung
und einen Tiefentladeschutz.

Technische Daten:
Leistung LED: 3 W
LED-Betriebsstunden: 50000, h
Leuchtdichte des Piktogramms: > 500 cd
Piktogrammtyp: Steckfolie
Erkennungsweite: 25 m
Dimmbar: Ja
Nennspannung AC: 230 V AC 50/60 Hz
Bemessungsbetriebsdauer: 3 h
Betriebsmodus Dauerschaltung: Ja
Schutzart: IP20
Schutzklasse: I
Gehäusefarbe: Silber
Gehäusematerial: Aluminium
Montageart: Wandanbau/Deckenanbau
Länge: 270 mm
Breite: 50 mm
Höhe: 186 mm
Umgebungstemperatur: -5 - 35 °C

Fabrikat: FiSCHER Akkumulatorentechnik GmbH
Typ: AKU383ECC2
Menge: 0,000 St
