# FiSCHER Akkumulatorentechnik GmbH
Leistungsbeschreibung (GAEB 90, DA81)
Währung: EUR

## Sicherheitsbeleuchtung
Datum: 15.07.25

### 1 Notleuchten

#### 1.1 Zentralbatterieleuchte

**1.1.10 Rettungszeichenleuchte SKR-UE83I2**
Rahmenleuchte für die Rettungswegkennzeichnung mit
universellem Piktogramm-Set. Das Gehäuse eignet sich
zur Wand- oder Deckenmontage und ist aus Kunststoff
gefertigt. Die Notleuchte mit LED-Leuchtmittel eignet
sich für den Anschluss an ein zentrales
Stromversorgungssystem mit Leistungsbegrenzung.

Ausstattung:
Die Notleuchte ist mit einem Adressierungs-,
Überwachungs- und Schaltmodul für INSiLIA2 Systeme
ausgestattet. Das Modul ist selbstadressierend und
verfügt über eine eindeutige Adresse. Die integrierte
Leistungsüberwachung der LED und Elektronik ermöglicht
detaillierte Funktionstests. Die Leuchte ist schalt-
und dimmbar über das INSiLIA2 LPS System. Die
Versorgung erfolgt über 48 V DC und verfügt über einen
gegen Verpolung geschützten Anschluss.

Technische Daten:
Leistung LED: 2 W
LED-Betriebsstunden: 50000, h
Leuchtdichte des Piktogramms: > 500 cd
Piktogrammtyp: Steckfolie
Erkennungsweite: 18 m
Dimmbar: Ja
Nennspannung DC: 48 V DC
Betriebsmodus Dauerschaltung: Ja
Schutzart: IP40
Schutzklasse: III
Gehäusefarbe: Weiß
Gehäusematerial: Kunststoff
Montageart: Wandanbau/Deckenanbau
Länge: 200 mm
Breite: 52 mm
Höhe: 147 mm
Umgebungstemperatur: 0 - 40 °C

Fabrikat: FiSCHER Akkumulatorentechnik GmbH
Typ: SKR-UE83I2
Menge: 0,000 St
