# FiSCHER Akkumulatorentechnik GmbH
Leistungsbeschreibung (GAEB 90, DA81)
Währung: EUR

## Sicherheitsbeleuchtung
Datum: 10.06.26

### 1 Notleuchten

#### 1.1 Zentralbatterieleuchte

**1.1.10 Sicherheitsleuchte SLM-DE3UI2-B**
Sicherheitsleuchte für die Rettungswegbeleuchtung mit
Optiken für die Ausleuchtung von Fluchtwegen oder
Flächen. Das Gehäuse eignet sich zur
Deckenanbaumontage und ist aus Kunststoff gefertigt.
Die Notleuchte mit LED-Leuchtmittel eignet sich für
den Anschluss an ein zentrales Stromversorgungssystem
mit Leistungsbegrenzung.

Ausstattung:
Die Notleuchte ist mit einem Adressierungs-,
Überwachungs- und Schaltmodul für INSiLIA2 Systeme
ausgestattet. Das Modul ist selbstadressierend und
verfügt über eine eindeutige Adresse. Die integrierte
Leistungsüberwachung der LED und Elektronik ermöglicht
detaillierte Funktionstests. Die Leuchte ist schalt-
und dimmbar über das INSiLIA2 LPS System. Die
Versorgung erfolgt über 48 V DC und verfügt über einen
gegen Verpolung geschützten Anschluss.

Technische Daten:
Bemessungslichtstrom der Leuchte: 425 lm
CRI: 70,0
Lichtlenkung:
Flächenausleuchtung/Rettungswegausleuchtung
Leistung LED: 3 W
LED-Betriebsstunden: 50000, h
Dimmbar: Ja
Nennspannung DC: 48 V DC
Betriebsmodus Dauerschaltung: Nein
Schutzart: IP54
Schutzklasse: III
Gehäusefarbe: Schwarz
Gehäusematerial: Kunststoff
Montageart: Deckenanbau
Länge: 153 mm
Breite: 153 mm
Höhe: 43 mm
Umgebungstemperatur: 0 - 40 °C

Fabrikat: FiSCHER Akkumulatorentechnik GmbH
Typ: SLM-DE3UI2-B
Menge: 0,000 St
