# FiSCHER Akkumulatorentechnik GmbH
Leistungsbeschreibung (GAEB 90, DA81)
Währung: EUR

## Sicherheitsbeleuchtung
Datum: 10.06.26

### 1 Notleuchten

#### 1.1 Einzelbatterieleuchte

**1.1.10 Sicherheitsleuchte SLM-E32UM-B**
Sicherheitsleuchte für die Rettungswegbeleuchtung mit
Optiken für die Ausleuchtung von Fluchtwegen oder
Flächen. Das Gehäuse eignet sich zur
Deckeneinbaumontage und ist aus Kunststoff gefertigt.
Die selbstversorgte Notleuchte besitzt ein
LED-Leuchtmittel.

Ausstattung:
Die Notleuchte ist mit einem Überwachungsmodul für
automatische Funktions- und Betriebsdauertests
ausgestattet um einen Betrieb nach EN 50172 und IEC
62034 zu gewährleisten. Die integrierte Statusanzeige
(Betriebsbereit, Ladebetrieb, Batteriebetrieb,
Akkufehler, LED/Elektronikfehler) erfolgt über eine
zweifarbige Status LED. Der integrierte Akkumulator
enthält eine elektronische Ladeüberwachung und einen
Tiefentladeschutz. Das Modul ist mit einem Steckplatz
für FiSCHER easy Addons ausgerüstet und somit
kompatibel zu den easy ECC3 und easy NB Systemen.
Durch die easy Addons wird das automatische Prüfsystem
ATS-S zum ATS-PER (Nach IEC 62034).

Technische Daten:
Bemessungslichtstrom der Leuchte: 362 lm
CRI: 70,0
Lichtlenkung:
Flächenausleuchtung/Rettungswegausleuchtung
Leistung LED: 2 W
LED-Betriebsstunden: 50000, h
Dimmbar: Nein
Nennspannung AC: 230 V AC 50/60 Hz
Bemessungsbetriebsdauer: 3 h
Betriebsmodus Dauerschaltung: Nein
Schutzart: IP20
Schutzklasse: II
Gehäusefarbe: Schwarz
Gehäusematerial: Kunststoff
Montageart: Deckeneinbau
Länge: 90 mm
Breite: 90 mm
Höhe: 29 mm
Höhe Einbaumaße: 30 mm
Einbautiefe: 150 mm
Länge Lochausschnitt: 80 mm
Breite Lochausschnitt: 80 mm
Umgebungstemperatur: 0 - 40 °C

Fabrikat: FiSCHER Akkumulatorentechnik GmbH
Typ: SLM-E32UM-B
Menge: 0,000 St
