# FiSCHER Akkumulatorentechnik GmbH
Leistungsbeschreibung (GAEB 90, DA81)
Währung: EUR

## Sicherheitsbeleuchtung
Datum: 10.06.26

### 1 Notleuchten

#### 1.1 Einzelbatterieleuchte

**1.1.10 Sicherheitsleuchte STE310ENB-HW-W.V3**
Sicherheitsleuchte für die Stufenbeleuchtung in
Rettungswegen. Das Gehäuse eignet sich zum Wandeinbau,
der sichtbare Teil ist aus gepulvertem Aluminium
gefertigt. Die selbstversorgte Notleuchte besitzt ein
LED-Leuchtmittel. Der Einbau erfolgt über eine 2-fach
Hohlwanddose.

Ausstattung:
Die Notleuchte ist mit einem Überwachungsmodul für
automatische Funktions-, Betriebsdauertests und
easy-NB Konnektivität ausgestattet, um einen Betrieb
nach EN 50172 und IEC 62034 zu gewährleisten. Das
inkludierte Zusatzmodul bietet einfache Inbetriebnahme
über eine geräte- und betriebssystemunabhängige
Webapplikation mit an den Bildschirm selbstanpassendem
Layout. Easy-NB Notleuchten können einfach über den
mitgelieferten QR-Code einem Objekt oder einer
Liegenschaft zugeordnet werden.  Ortsunabhängige,
zentrale Statusanzeige aller verbundenen Leuchten über
ein beliebiges, internetfähiges Endgerät (Smartphone,
Tablet, PC, Embedded Device) mit Web-Browser.
Zusätzlich können über ein optional erhältliches
easy-FMS Meldetableau die Statusanzeigen für
selbstversorgte Notleuchten im Objekt / der
Liegenschaft angezeigt werden.  Je Nutzerkonto können
beliebig viele Objekte, bzw. Liegenschaften mit
beliebig vielen easy-NB Leuchten angelegt werden,
wodurch eine übersichtliche, zentrale Verwaltung und
Fernwartung aller easy-NB Notleuchten möglich wird.
Je easy-NB Notleuchte stehen folgende Funktionen zur
Verfügung: - Statusanzeige der Betriebsart
(Netzbetrieb / Batteriebetrieb / Notlichtblockierung)
- Störungsanzeige mit Detailmeldung zur Batterie,
Ladeeinrichtung, Leuchtmittel - Anzeige der
Verbindungsqualität zum NB-IOT Netzwerk der deutschen
Telekom - manuelles Auslösen von Funktionstests -
manuelles Auslösen von Dauertests  Folgende Prüfungen
werden je Leuchte auf Objekteben in einem Prüfbuch
protokolliert: - Ergebnisse des wöchentlichen
Funktionstest - Ergebnisse des jährlichen Dauertest -
Störungen je Leuchte bei einem Test  Ein Prüfbuch kann
je Objekt mit allen erfassten Status Meldungen als PDF
exportiert werden.  Die Konnektivität jeder easy-NB
Notleuchte erfolgt ausschließlich über einen
gesicherten VPN-Tunnel über das Mobilfunknetz der
deutschen Telekom zu einem deutschen Rechenzentrum.
Alle anfallenden Gebühren für die Datenkommunikation
sind über den Zeitraum von 7 Jahren ab Auslieferung
enthalten und werden bei einem Akkutausch um 7 Jahre
verlängert.  Eine ständige Funktionserweiterung und
Anpassung an eventuelle Änderungen in der Normengebung
wird über die easy-NB Webapplikation sichergestellt
werden.

Technische Daten:
Bemessungslichtstrom der Leuchte: 49 lm
Lichtstärke: 22 cd
CRI: 66,9
Lichtlenkung: Flächenausleuchtung
Leistung LED: 1 W
LED-Betriebsstunden: 50000, h
Dimmbar: Nein
Nennspannung AC: 230 V AC 50/60 Hz
Bemessungsbetriebsdauer: 3 h
Betriebsmodus Dauerschaltung: Nein
Schutzart: IP54
Schutzklasse: I
Gehäusefarbe: Weiß
Gehäusematerial: Aluminium
Montageart: Wandeinbau
Länge: 150 mm
Breite: 80 mm
Höhe: 4 mm
Einbautiefe: 65 mm
Umgebungstemperatur: 0 - 40 °C

Fabrikat: FiSCHER Akkumulatorentechnik GmbH
Typ: STE310ENB-HW-W.V3
Menge: 0,000 St
