# FiSCHER Akkumulatorentechnik GmbH
Leistungsbeschreibung (GAEB 90, DA81)
Währung: EUR

## Sicherheitsbeleuchtung
Datum: 10.06.26

### 1 Notleuchten

#### 1.1 Einzelbatterieleuchte

**1.1.10 Sicherheitsleuchte T6W310M.V3+EBH**
Sicherheitsleuchte für die Rettungswegbeleuchtung. Das
Gehäuse eignet sich zur Wandmontage und ist aus
gepulvertem Aluminium gefertigt. Die selbstversorgte
Notleuchte besitzt ein LED-Leuchtmittel. Es ist eine
Heizungsvorrichtung enthalten, um den Akkumulator vor
tiefen Temperaturen zu schützen. Dadurch ist die
Leuchte für den Einsatz in Bereichen mit
Umgebungstemperaturen unter 0 °C geeignet. Die hohe
Schutzklasse der Leuchte ermöglicht den Einsatz im
Außenbereich.

Ausstattung:
Die Notleuchte ist mit einem Überwachungsmodul für
automatische Funktions- und Betriebsdauertests
ausgestattet um einen Betrieb nach EN 50172 und IEC
62034 zu gewährleisten. Die integrierte Statusanzeige
(Betriebsbereit, Ladebetrieb, Batteriebetrieb,
Akkufehler, LED/Elektronikfehler) erfolgt über eine
zweifarbige Status LED. Der integrierte Akkumulator
enthält eine elektronische Ladeüberwachung und einen
Tiefentladeschutz. Das Modul ist mit einem Steckplatz
für FiSCHER easy Addons ausgerüstet und somit
kompatibel zu den easy ECC3 und easy NB Systemen.
Durch die easy Addons wird das automatische Prüfsystem
ATS-S zum ATS-PER (Nach IEC 62034).

Technische Daten:
Bemessungslichtstrom der Leuchte: 99 lm
Lichtstärke: 50 cd
Lichtlenkung: Flächenausleuchtung
Leistung LED: 1 W
LED-Betriebsstunden: 50000, h
Dimmbar: Nein
Nennspannung AC: 230 V AC 50/60 Hz
Bemessungsbetriebsdauer: 3 h
Betriebsmodus Dauerschaltung: Nein
Schutzart: IP65
Schutzklasse: I
Gehäusefarbe: Anthrazit
Gehäusematerial: Aluminium
Montageart: Wandanbau
Länge: 180 mm
Breite: 180 mm
Höhe: 120 mm
Umgebungstemperatur: -15 - 40 °C

Fabrikat: FiSCHER Akkumulatorentechnik GmbH
Typ: T6W310M.V3+EBH
Menge: 0,000 St
