# FiSCHER Akkumulatorentechnik GmbH
Leistungsbeschreibung (GAEB 90, DA81)
Währung: EUR

## Sicherheitsbeleuchtung
Datum: 10.06.26

### 1 Notleuchten

#### 1.1 Einzelbatterieleuchte

**1.1.10 Sicherheitsleuchte T6W310M.V3**
Sicherheitsleuchte für die Rettungswegbeleuchtung. Das
Gehäuse eignet sich zur Wandmontage und ist aus
gepulvertem Aluminium gefertigt. Die selbstversorgte
Notleuchte besitzt ein LED-Leuchtmittel.

Ausstattung:
Die Notleuchte ist mit einem Überwachungsmodul für
automatische Funktions- und Betriebsdauertests
ausgestattet um einen Betrieb nach EN 50172 und IEC
62034 zu gewährleisten. Die integrierte Statusanzeige
(Betriebsbereit, Ladebetrieb, Batteriebetrieb,
Akkufehler, LED/Elektronikfehler) erfolgt über eine
zweifarbige Status LED. Der integrierte Akkumulator
enthält eine elektronische Ladeüberwachung mit
Temperaturüberwachung und einen Tiefentladeschutz. Das
Modul ist mit einem Steckplatz für FiSCHER easy Addons
ausgerüstet und somit kompatibel zu den easy ECC3 und
easy NB Systemen. Durch die easy Addons wird das
automatische Prüfsystem ATS-S zum ATS-PER (Nach IEC
62034).

Technische Daten:
Bemessungslichtstrom der Leuchte: 99 lm
Lichtstärke: 50 cd
Lichtlenkung: Flächenausleuchtung
Leistung LED: 1 W
LED-Betriebsstunden: 50000, h
Dimmbar: Nein
Nennspannung AC: 230 V AC 50/60 Hz
Bemessungsbetriebsdauer: 3 h
Betriebsmodus Dauerschaltung: Nein
Schutzart: IP65
Schutzklasse: I
Gehäusefarbe: Anthrazit
Gehäusematerial: Aluminium
Montageart: Wandanbau
Länge: 180 mm
Breite: 180 mm
Höhe: 120 mm
Umgebungstemperatur: 0 - 40 °C

Fabrikat: FiSCHER Akkumulatorentechnik GmbH
Typ: T6W310M.V3
Menge: 0,000 St
