# FiSCHER Akkumulatorentechnik GmbH
Leistungsbeschreibung (GAEB 90, DA81)
Währung: EUR

## Sicherheitsbeleuchtung
Datum: 10.06.26

### 1 Notleuchten

#### 1.1 Zentralbatterieleuchte

**1.1.10 Sicherheitsleuchte T6WE10I2.V2.RAL7047**
Sicherheitsleuchte für die Rettungswegbeleuchtung. Das
Gehäuse eignet sich zur Wandmontage und ist aus
gepulvertem Aluminium gefertigt. Die Notleuchte mit
LED-Leuchtmittel eignet sich für den Anschluss an ein
zentrales Stromversorgungssystem mit
Leistungsbegrenzung. Die hohe Schutzklasse der Leuchte
ermöglicht den Einsatz im Außenbereich.

Ausstattung:
Die Notleuchte ist mit einem Adressierungs-,
Überwachungs- und Schaltmodul für INSiLIA2 Systeme
ausgestattet. Das Modul ist selbstadressierend und
verfügt über eine eindeutige Adresse. Die integrierte
Leistungsüberwachung der LED und Elektronik ermöglicht
detaillierte Funktionstests. Die Leuchte ist schalt-
und dimmbar über das INSiLIA2 LPS System. Die
Versorgung erfolgt über 48 V DC und verfügt über einen
gegen Verpolung geschützten Anschluss.

Technische Daten:
Bemessungslichtstrom der Leuchte: 99 lm
Lichtstärke: 50 cd
Lichtlenkung: Flächenausleuchtung
Leistung LED: 1 W
LED-Betriebsstunden: 50000, h
Dimmbar: Ja
Nennspannung DC: 48 V DC
Betriebsmodus Dauerschaltung: Nein
Schutzart: IP65
Schutzklasse: III
Gehäusefarbe: Grau
Gehäusematerial: Aluminium
Montageart: Wandanbau
Länge: 180 mm
Breite: 180 mm
Höhe: 120 mm
Umgebungstemperatur: -15 - 40 °C

Fabrikat: FiSCHER Akkumulatorentechnik GmbH
Typ: T6WE10I2.V2.RAL7047
Menge: 0,000 St
