# FiSCHER Akkumulatorentechnik GmbH
Leistungsbeschreibung (GAEB 90, DA81)
Währung: EUR

## Sicherheitsbeleuchtung
Datum: 10.06.26

### 1 Notleuchten

#### 1.1 Einzelbatterieleuchte

**1.1.10 Rettungszeichenleuchte W8D383M.V2**
4-seitige Haubenleuchte zur Rettungswegkennzeichnung
mit gedruckten Piktogrammen (Pfeil unten, Pfeil links,
Pfeil rechts). Das Gehäuse eignet sich zur
Deckenanbaumontage und ist aus gepulvertem Stahlblech
gefertigt. Die selbstversorgte Notleuchte besitzt ein
LED-Leuchtmittel.

Ausstattung:
Die Notleuchte ist mit einem Überwachungsmodul für
automatische Funktions- und Betriebsdauertests
ausgestattet um einen Betrieb nach EN 50172 und IEC
62034 zu gewährleisten. Die integrierte Statusanzeige
(Betriebsbereit, Ladebetrieb, Batteriebetrieb,
Akkufehler, LED/Elektronikfehler) erfolgt über eine
zweifarbige Status LED. Der integrierte Akkumulator
enthält eine elektronische Ladeüberwachung mit
Temperaturüberwachung und einen Tiefentladeschutz. Das
Modul ist mit einem Steckplatz für FiSCHER easy Addons
ausgerüstet und somit kompatibel zu den easy ECC3 und
easy NB Systemen. Durch die easy Addons wird das
automatische Prüfsystem ATS-S zum ATS-PER (Nach IEC
62034).

Technische Daten:
Leistung LED: 6 W
LED-Betriebsstunden: 50000, h
Piktogrammtyp: Siebdruck
Erkennungsweite: 33 m
Dimmbar: Ja
Nennspannung AC: 230 V AC 50/60 Hz
Bemessungsbetriebsdauer: 3 h
Betriebsmodus Dauerschaltung: Ja
Schutzart: IP40
Schutzklasse: I
Gehäusefarbe: Weiß
Gehäusematerial: Stahlblech
Montageart: Deckenanbau
Länge: 340 mm
Breite: 340 mm
Höhe: 215 mm
Umgebungstemperatur: 0 - 35 °C

Fabrikat: FiSCHER Akkumulatorentechnik GmbH
Typ: W8D383M.V2
Menge: 0,000 St
