# FiSCHER Akkumulatorentechnik GmbH
Leistungsbeschreibung (GAEB 90, DA81)
Währung: EUR

## Sicherheitsbeleuchtung
Datum: 10.06.26

### 1 Notleuchten

#### 1.1 Einzelbatterieleuchte

**1.1.10 Sicherheitsleuchte WGW819ENB.V3**
Sicherheitsleuchte für die Rettungswegbeleuchtung mit
universeller Optik für die Ausleuchtung von Flächen
oder Fluchtwegen. Das Gehäuse eignet sich zur
Wandmontage und ist aus gepulvertem Stahlblech
gefertigt. Die selbstversorgte Notleuchte besitzt ein
LED-Leuchtmittel.

Ausstattung:
Die Notleuchte ist mit einem Überwachungsmodul für
automatische Funktions-, Betriebsdauertests und
easy-NB Konnektivität ausgestattet, um einen Betrieb
nach EN 50172 und IEC 62034 zu gewährleisten. Das
inkludierte Zusatzmodul bietet einfache Inbetriebnahme
über eine geräte- und betriebssystemunabhängige
Webapplikation mit an den Bildschirm selbstanpassendem
Layout. Easy-NB Notleuchten können einfach über den
mitgelieferten QR-Code einem Objekt oder einer
Liegenschaft zugeordnet werden.  Ortsunabhängige,
zentrale Statusanzeige aller verbundenen Leuchten über
ein beliebiges, internetfähiges Endgerät (Smartphone,
Tablet, PC, Embedded Device) mit Web-Browser.
Zusätzlich können über ein optional erhältliches
easy-FMS Meldetableau die Statusanzeigen für
selbstversorgte Notleuchten im Objekt / der
Liegenschaft angezeigt werden.  Je Nutzerkonto können
beliebig viele Objekte, bzw. Liegenschaften mit
beliebig vielen easy-NB Leuchten angelegt werden,
wodurch eine übersichtliche, zentrale Verwaltung und
Fernwartung aller easy-NB Notleuchten möglich wird.
Je easy-NB Notleuchte stehen folgende Funktionen zur
Verfügung: - Statusanzeige der Betriebsart
(Netzbetrieb / Batteriebetrieb / Notlichtblockierung)
- Störungsanzeige mit Detailmeldung zur Batterie,
Ladeeinrichtung, Leuchtmittel - Anzeige der
Verbindungsqualität zum NB-IOT Netzwerk der deutschen
Telekom - manuelles Auslösen von Funktionstests -
manuelles Auslösen von Dauertests  Folgende Prüfungen
werden je Leuchte auf Objekteben in einem Prüfbuch
protokolliert: - Ergebnisse des wöchentlichen
Funktionstest - Ergebnisse des jährlichen Dauertest -
Störungen je Leuchte bei einem Test  Ein Prüfbuch kann
je Objekt mit allen erfassten Status Meldungen als PDF
exportiert werden.  Die Konnektivität jeder easy-NB
Notleuchte erfolgt ausschließlich über einen
gesicherten VPN-Tunnel über das Mobilfunknetz der
deutschen Telekom zu einem deutschen Rechenzentrum.
Alle anfallenden Gebühren für die Datenkommunikation
sind über den Zeitraum von 7 Jahren ab Auslieferung
enthalten und werden bei einem Akkutausch um 7 Jahre
verlängert.  Eine ständige Funktionserweiterung und
Anpassung an eventuelle Änderungen in der Normengebung
wird über die easy-NB Webapplikation sichergestellt
werden.

Technische Daten:
Bemessungslichtstrom der Leuchte: 127 lm
Lichtstärke: 77 cd
CRI: 68,3
Lichtlenkung: Flächenausleuchtung
Leistung LED: 1 W
LED-Betriebsstunden: 50000, h
Dimmbar: Nein
Nennspannung AC: 230 V AC 50/60 Hz
Bemessungsbetriebsdauer: 8 h
Betriebsmodus Dauerschaltung: Nein
Schutzart: IP42
Schutzklasse: I
Gehäusefarbe: Weiß
Gehäusematerial: Stahlblech
Montageart: Wandanbau
Länge: 238 mm
Breite: 84 mm
Höhe: 40 mm
Umgebungstemperatur: 0 - 40 °C

Fabrikat: FiSCHER Akkumulatorentechnik GmbH
Typ: WGW819ENB.V3
Menge: 0,000 St
