# FiSCHER Akkumulatorentechnik GmbH
Leistungsbeschreibung (GAEB 90, DA81)
Währung: EUR

## Sicherheitsbeleuchtung
Datum: 10.06.26

### 1 Notleuchten

#### 1.1 Einzelbatterieleuchte

**1.1.10 Sicherheitsleuchte WGW819M.V2**
Sicherheitsleuchte für die Rettungswegbeleuchtung mit
universeller Optik für die Ausleuchtung von Flächen
oder Fluchtwegen. Das Gehäuse eignet sich zur
Wandmontage und ist aus gepulvertem Stahlblech
gefertigt. Die selbstversorgte Notleuchte besitzt ein
LED-Leuchtmittel.

Ausstattung:
Die Notleuchte ist mit einem Überwachungsmodul für
automatische Funktions- und Betriebsdauertests
ausgestattet um einen Betrieb nach EN 50172 und IEC
62034 zu gewährleisten. Die integrierte Statusanzeige
(Betriebsbereit, Ladebetrieb, Batteriebetrieb,
Akkufehler, LED/Elektronikfehler) erfolgt über eine
zweifarbige Status LED. Der integrierte Akkumulator
enthält eine elektronische Ladeüberwachung mit
Temperaturüberwachung und einen Tiefentladeschutz. Das
Modul ist mit einem Steckplatz für FiSCHER easy Addons
ausgerüstet und somit kompatibel zu den easy ECC3 und
easy NB Systemen. Durch die easy Addons wird das
automatische Prüfsystem ATS-S zum ATS-PER (Nach IEC
62034).

Technische Daten:
Bemessungslichtstrom der Leuchte: 127 lm
Lichtstärke: 77 cd
CRI: 68,3
Lichtlenkung: Flächenausleuchtung
Leistung LED: 1 W
LED-Betriebsstunden: 50000, h
Dimmbar: Nein
Nennspannung AC: 230 V AC 50/60 Hz
Bemessungsbetriebsdauer: 8 h
Betriebsmodus Dauerschaltung: Nein
Schutzart: IP42
Schutzklasse: I
Gehäusefarbe: Weiß
Gehäusematerial: Stahlblech
Montageart: Wandanbau
Länge: 238 mm
Breite: 84 mm
Höhe: 40 mm
Umgebungstemperatur: 0 - 40 °C

Fabrikat: FiSCHER Akkumulatorentechnik GmbH
Typ: WGW819M.V2
Menge: 0,000 St
