# SIBE ZB2 Anlagen
Leistungsbeschreibung (GAEB 90, DA81)
Währung: EUR

## SIBE ZB2 Anlagen

### 1 Sicherheitsbeleuchtung

#### 1.1 Sicherheitslichtgerät

**1.1.0 SIBE ZB2-S**
Zentrales Stromversorgungssystem ZB2-S

Zentrales Stromversorgungssystem (CPS) ZB2-S für
Sicherheitsbeleuchtungsanlagen gemäß DIN VDE 0100-560,
DIN EN 1838 und DIN EN 50172. Gefertigt gemäß DIN EN
50171. Zur Versorgung von Rettungszeichen- und
Sicherheitssystemleuchten im gemeinsamen Endstromkreis
im Mischbetrieb. Leuchten einzeln oder gruppenweise
schaltbar über ZB2 Anlage. Kommunikation mit den
Leuchten erfolgt über die Endstromkreise. Einzigartige
Leuchtenadresse für einfache Installation und
Programmierung der Endstromkreise. Integrierte
automatische Prüfung der Sicherheitsanlage nach DIN
0711-400.  Sämtliche Anschlüsse beschriftet und
vorverdrahtet auf Anschlussleiste inklusive
Aderbeschriftung. Vorbereitet für den Anschluss von bis
zu 80 Endstromkreisen. Zur Installation im Betriebsraum
nach MLAR. Gehäuseausführung aus Stahlblech in der
Farbe RAL 7035. Batterieunterbringung extern verfügbar.

Ausstattung

Prozessoreinheit ZB2 MS-L

1 Stück

Die zentrale Steuereinheit der ZB2 Anlage verfügt über
die folgende Ausstattung:

Graphisches LCD-Display 128x64 px.

16 Folientaster zur direkten Bedienung, davon jeweils 4
Schnellzugriffstasten (Stromkreise Ein/Aus;
Funktionstest; Batterietest; Reset Tiefentladung) und
programmierbare Funktionstasten

Integriertes, selbsterklärendes Webinterface inklusive
graphischer Darstellung der Anlage einschließlich
externer Komponenten

128 Schaltgruppen in 3 Prioritätsstufen für die
individuelle Steuerung jeder einzelnen Leuchte

Zwei programmierbare Zeitschaltuhren

3 Kommunikationsbusse

4 programmierbare Eingänge: u.a. Fernabschaltung,
Netzwächterschleife

iCCIF Modul mit Widerstandserkennung in einer
Netzwächterschleife.

3 programmierbare Relaisausgänge (24 V DC, 0,5 A)

SD-Kartenslot zum Speichern des Ereignistagebuchs

Verfügbare Menüsprachen: u.a. Deutsch, Englisch,
Polnisch

BACnet Anbindung vorbereitet

Schnelle Statusanzeige über 4 LED Indikatoren und
Buzzer

Ladekontrollmodul CCM

1 Stück

Lademodul für Batterieladung nach DIN EN 50171

Kontrollmodul für BST-430 Ladebooster

Tiefentladeschutzvorrichtung

Ladelüftersteuerung

2 Messeingänge: Batteriestrom, Batterietemperatur

Schnelle Statusanzeige über 4 LED Indikatoren

3 Potentialfreie Relaisausgänge, programmierbar

Einzelblocküberwachung mit optionalen IBMS
Batteriemanagementsystem

Ladebooster BST-430

1 Stück

Ladebooster für das Ladekontrollmodule CCM

Steigerung des maximalen Ladestroms um je 2 A (±5%)

Steuerung durch Ladekontrollmodul CCM

Erhalteladespannung 246 V DC

Starkladespannung 265 V

Stromkreismodul ML-E 8x1,5A

XX Stück

8 Endstromkreise mit MiX-Technik dauerhaft mit maximal
1,5 A belastbar

Max. 180 A/ms Einschaltstrom

Freie Programmierung der Betriebsart für jeden
Endstromkreis

Umschaltzeit 100 - 2500 ms

Separate Sicherungen für AC und DC Betrieb 16x 2,5 AT /
250 V / 6,3x32

Status und Fehler Indikator LED für jeden Endstromkreis

Gemeinsamer Betrieb von bis zu 20 Leuchten als Dauer-
oder Bereitschaftslicht pro Endstromkreis

Zuschalten der Leuchten in 3 Helligkeitsstufen
(Vorrausssetzung ADZ-T)

Schalten von Leuchten stromkreisunabhängig
konfigurierbar (Voraussetzung: ADR oder ADZ-
Leuchtenbaustein)

Serienmäßige Einzelleuchtenüberwachung über die
Versorgungsleitung inklusive Adressierung mit
einzigartiger Adresse (Voraussetzung: ADR oder ADZ
Leuchtenbaustein)

Stromkreisüberwachung programmierbar

Stromkreismodul ML-E 4x3A

0 Stück

4 Endstromkreise mit MiX-Technik dauerhaft mit maximal
3 A belastbar

Max. 180 A/ms Einschaltstrom

Freie Programmierung der Betriebsart für jeden
Endstromkreis

Umschaltzeit 100 - 2500 ms

Separate Sicherungen für AC und DC Betrieb 8x 5 AT /
250 V / 6,3x32

Status und Fehler Indikator LED für jeden Endstromkreis

Gemeinsamer Betrieb von bis zu 20 Leuchten als Dauer-
oder Bereitschaftslicht pro Endstromkreis

Schalten von Leuchten stromkreisunabhängig
konfigurierbar (Voraussetzung: ADR oder ADZ-
Leuchtenbaustein)

Serienmäßige Einzelleuchtenüberwachung über die
Versorgungsleitung inklusive Adressierung mit
einzigartiger Adresse (Voraussetzung: ADR oder ADZ
Leuchtenbaustein)

Stromkreisüberwachung programmierbar

Stromkreismodul ML-S 2x6A

0 Stück

2 Endstromkreise mit MiX-Technik dauerhaft mit maximal
6 A belastbar

Max. 180 A/ms Einschaltstrom

Freie Programmierung der Betriebsart für jeden
Endstromkreis

Umschaltzeit 100 - 2500 ms

Separate Sicherungen für AC und DC Betrieb 4x  10 AT /
250 V / 6,3x32

Status und Fehler Indikator LED für jeden Endstromkreis

Gemeinsamer Betrieb von bis zu 20 Leuchten als Dauer-
oder Bereitschaftslicht pro Endstromkreis

Schalten von Leuchten stromkreisunabhängig
konfigurierbar (Voraussetzung: ADR oder ADZ-
Leuchtenbaustein)

Serienmäßige Einzelleuchtenüberwachung über die
Versorgungsleitung inklusive Adressierung mit
einzigartiger Adresse (Voraussetzung: ADR oder ADZ
Leuchtenbaustein)

Stromkreisüberwachung programmierbar

Eingangsmodul LS-24

0 Stück

8 programmierbare, potentialfrei anzuschließende
Eingänge 2,5 mm²

Programmierung von Schaltgruppen für Leuchten

iCCIF Modul zur Ruhestromkreisüberwachung
konfigurierbar, Überwachung von Netzwächtern

Operationszustande je Eingang programmierbar (NC, NO,
RSER, RPAR)

Programmierbare Rückschaltzeitverzögerung

Eingangsmodul LS-230

0 Stück

8 programmierbare, potentialfreie Eingänge mit 230 V AC
belastbar 2,5 mm²

Abfrage von Lichtschaltern

Programmierung von Schaltgruppen für Leuchten

Operationszustand je Eingang programmierbar (NC, NO)

Programmierbare Rückschaltzeitverzögerung

Technische Daten

Eingangsspannung: 400/230 V AC ±10%, 50/60 Hz

Max. 35 mm²

TN-S-C/IT

Schutzklasse: I

Schutzart: IP21

Max. Leistung: 20 kW

Ladeleistung: 430 W ±5%

Batterieanschluss: Max. 35 mm²

Max. Netzsicherung: 100 A

Max. Batteriesicherung: 100 A
Max. Sicherung UV 63 A

Netzwerk: 1x RJ45

48 Endstromkreise: 230 V 50 Hz / 216 V DC

Max. 1,5 A Dauerlast

4 Endstromkreise: 230 V 50 Hz / 216 V DC

Max. 3 A Dauerlast

XX Endstromkreise: 230 V 50 Hz / 216 V DC

Max. 6 A Dauerlast

Endstromkreise Max. 4 mm²

Max. 600 m Leitungslänge

8 Schalteingänge: Potentialfrei 230 V AC

4 Schalteingänge: Potentialbehaftet 24 V DC

3 Relaisausgänge: Potentialfrei, frei programmierbar

3 Relaisausgänge: 24 V DC, 0,5 A

Kabeleinführungen: Unten; Oben Schiebeelement mit
Schaumdichtung

Abmessungen (HxBxT): 2050 x 800 x 400 mm

Betriebstemperatur: 0°C - 25°C

Gehäusetyp: Standschrank

Gehäusefarbe: RAL7035 (lichtgrau)

Gewicht: 200 kg

USt %: 19,00
