# SIBE ZB2 Anlagen
Leistungsbeschreibung (GAEB 90, DA81)
Währung: EUR

## SIBE ZB2 Anlagen

### 1 Sicherheitsbeleuchtung

#### 1.1 Sicherheitslichtgerät

**1.1.0 SIBE ZB2-US-G**
Unterverteilung ZB2-US-G

Unterverteilung ZB2-US-G für ZB2
Sicherheitsbeleuchtungsanlagen gemäß DIN VDE 0100-560,
DIN EN 1838 und DIN EN 50172. Gefertigt gemäß DIN EN
50171. Zur Versorgung von Rettungszeichen- und
Sicherheitssystemleuchten im gemeinsamen Endstromkreis
im Mischbetrieb. Notstromversorgung über ZBX Anlage.
Leuchten einzeln oder gruppenweise schaltbar über ZB2
Anlage. Kommunikation mit den Leuchten erfolgt über die
Endstromkreise. Kommunikation zur ZB2
Zentralbatterieanlage über Busleitung. Integrierte
automatische Prüfung der Sicherheitsanlage nach DIN
0711-400.  Sämtliche Anschlüsse beschriftet und
vorverdrahtet auf Anschlussleiste inklusive
Aderbeschriftung. Vorbereitet für den Anschluss von 32
Endstromkreisen. Gehäuseausführung als Wandschrank aus
Stahlblech.

Ausstattung

Steuereinheit ZB2-LONHUB

1 Stück

Steuereinheit für die Kommunikation mit ZB2 Anlage

Versorgung von bis zu 5 internen Modulen

Busleitung für die Durchgangsverdrahtung ausgelegt

Busterminierung standardmäßig

Notstromversorgung über Batterie der ZB2 Anlage

AC Versorgung über separate Phase möglich

Adresseinstellung für den Betrieb von bis zu 10
Unterverteilungen

Programmierung über ZB2 Anlage

Verwaltung der Module über 3 Steuertasten

Darstellung und Programmierung über selbsterklärendes
Webinterface der ZB2 Anlage

Schnelle Statusanzeige über 2 Status und 5 Modul LED
Indikatoren

Stromkreismodul ML-E 8x1,5A

XX Stück

8 Endstromkreise mit MiX-Technik dauerhaft mit maximal
1,5 A belastbar

Max. 180 A/ms Einschaltstrom

Freie Programmierung der Betriebsart für jeden
Endstromkreis

Umschaltzeit 100 - 2500 ms

Separate Sicherungen für AC und DC Betrieb 16x 2,5 AT /
250 V / 6,3x32

Status und Fehler Indikator LED für jeden Endstromkreis

Gemeinsamer Betrieb von bis zu 20 Leuchten als Dauer-
oder Bereitschaftslicht pro Endstromkreis

Zuschalten der Leuchten in 3 Helligkeitsstufen
(Vorrausssetzung ADZ-T)

Schalten von Leuchten stromkreisunabhängig
konfigurierbar (Voraussetzung: ADR oder ADZ-
Leuchtenbaustein)

Serienmäßige Einzelleuchtenüberwachung über die
Versorgungsleitung inklusive Adressierung mit
einzigartiger Adresse (Voraussetzung: ADR oder ADZ
Leuchtenbaustein)

Stromkreisüberwachung programmierbar

Stromkreismodul ML-E 4x3A

0 Stück

4 Endstromkreise mit MiX-Technik dauerhaft mit maximal
3 A belastbar

Max. 180 A/ms Einschaltstrom

Freie Programmierung der Betriebsart für jeden
Endstromkreis

Umschaltzeit 100 - 2500 ms

Separate Sicherungen für AC und DC Betrieb 8x 5 AT /
250 V / 6,3x32

Status und Fehler Indikator LED für jeden Endstromkreis

Gemeinsamer Betrieb von bis zu 20 Leuchten als Dauer-
oder Bereitschaftslicht pro Endstromkreis

Schalten von Leuchten stromkreisunabhängig
konfigurierbar (Voraussetzung: ADR oder ADZ-
Leuchtenbaustein)

Serienmäßige Einzelleuchtenüberwachung über die
Versorgungsleitung inklusive Adressierung mit
einzigartiger Adresse (Voraussetzung: ADR oder ADZ
Leuchtenbaustein)

Stromkreisüberwachung programmierbar

Stromkreismodul ML-S 2x6A

0 Stück

2 Endstromkreise mit MiX-Technik dauerhaft mit maximal
6 A belastbar

Max. 180 A/ms Einschaltstrom

Freie Programmierung der Betriebsart für jeden
Endstromkreis

Umschaltzeit 100 - 2500 ms

Separate Sicherungen für AC und DC Betrieb 4x  10 AT /
250 V / 6,3x32

Status und Fehler Indikator LED für jeden Endstromkreis

Gemeinsamer Betrieb von bis zu 20 Leuchten als Dauer-
oder Bereitschaftslicht pro Endstromkreis

Schalten von Leuchten stromkreisunabhängig
konfigurierbar (Voraussetzung: ADR oder ADZ-
Leuchtenbaustein)

Serienmäßige Einzelleuchtenüberwachung über die
Versorgungsleitung inklusive Adressierung mit
einzigartiger Adresse (Voraussetzung: ADR oder ADZ
Leuchtenbaustein)

Stromkreisüberwachung programmierbar

Eingangsmodul LS-24

0 Stück

8 programmierbare, potentialfrei anzuschließende
Eingänge

Programmierung von Schaltgruppen für Leuchten

iCCIF Modul zur Ruhestromkreisüberwachung
konfigurierbar, Überwachung von Netzwächtern

Operationszustande je Eingang programmierbar (NC, NO,
RSER, RPAR)

Programmierbare Rückschaltzeitverzögerung

Eingangsmodul LS-230

0 Stück

8 programmierbare, potentialfreie Eingänge mit 230 V AC
belastbar

Abfrage von Lichtschaltern

Programmierung von Schaltgruppen für Leuchten

Operationszustand je Eingang programmierbar (NC, NO)

Programmierbare Rückschaltzeitverzögerung

Technische Daten

Eingangsspannungen: 230 V AC ±10%, 50/60 Hz

216 V DC

Max. 16 mm²

Busanschluss: LON3, linear

JY(ST)Y 1 x 2 x 0,8 mm²

Max. 900 m

Schutzklasse: I

Schutzart: IP21

Max. Leistung: 8 kW

XX Endstromkreise: 230 V 50 Hz / 216 V DC

Max. 1,5 A Dauerlast

XX Endstromkreise: 230 V 50 Hz / 216 V DC

Max. 3 A Dauerlast

XX Endstromkreise: 230 V 50 Hz / 216 V DC

Max. 6 A Dauerlast

Max. Endstromkreise 32 Stück

Max. 4 mm²

Max. 600 m Leitungslänge

Kabeleinführungen: Oben, Schiebeelement mit
Schaumdichtung

Abmessungen (HxBxT): 700 x 570 x 300 mm

Betriebstemperatur: 0°C - 25°C

Gehäusetyp: Stahlschrank

Gehäusefarbe: RAL7035 (lichtgrau)

Gewicht: 25 kg

USt %: 19,00
